# Sanierung der Dachflächen
Angebotsaufforderung (GAEB DA XML 3.2, DA83)
Projekt: 71600_D7_6029
Währung: EUR
Nebenangebote zugelassen: ja
Abgabeort: SB Region Nord-West, Schloss, 49186 Bad Iburg
Auftraggeber: Staatl. Baumanagement Region Nord-West, Schloss, 49186 Bad Iburg
Erstellt mit: GXML Toolbox V3.3 R20230829, iTWO_64 V25.0.650, 16.10.2026

## 26A30476 Gerüstarbeiten
Datum: 16.10.2026
EP-Anteile: Löhne; Stoffe; Geräte; Sonstiges

### Bereich 01 Allgemeines

#### Abschnitt 01.01 Baustelleneinrichtung

*Hinweis: Angaben zur Baustelle*
Beschreibung Baumaßnahmen

Angaben zur Baustelle

Oldenburgisches Staatstheater, Theaterwall 19, 26122 Oldenburg

Das Oldenburgische Staatstheater ist die größte Kultureinrichtung Oldenburgs, umfasst drei Spielorte  und bietet Platz für insgesamt ca. 1000 Zuschauer.
Baurechtlich handelt es sich um eine sog. Versammlungsstätte.

Gebäude / Standort / Grundstück
Das Oldenburgische Staatstheater befindet sich in unmittelbarer Nähe zur Oldenburger Innen- bzw. Altstadt im als Landschaftsschutzgebiet (FNP 13.12.96) ausgewiesenen Bereich der Wallanlagen (Grünfläche).
Wie das erste Oldenburger Theater von 1842, befindet sich auch der im neubarocken Stil und nach einem Brand wiederaufgebaute Neubau (1893 eröffnet) von Hofbaumeister Gerhard Schnitger auf dem Grundstück zwischen Theaterwall, Roonstraße und Stadtgraben bzw. Cäcilienstraße.
Das Oldenburgische Staatstheater ist ein Baudenkmal.
Das sog. ´Große Haus´ - mit gegenwärtig 577 Sitz- und ca. 50 Stehplätzen wurde im Laufe der Jahre in enger Zusammenarbeit mit der niedersächsischen Denkmalschutzbehörde mehrfach umgebaut und erweitert, erhielt u. a. eine Kuppel, zusätzliche Werkstattgebäude mit Fundi, das Foyer, 1998 kam das sog. ´Kleine Haus´ - mit 350 Sitzplätzen - hinzu.
Die Studiobühne ´Spielraum´ verfügt über ca. 90 Zuschauerplätze. Das Große Haus gliedert sich in Untergeschoss, Sockelgeschoss, Parkettgeschoss, 1., 2. und 3. Ring sowie abschließend in Dachgeschoss, das Kleine Haus gliedert sich in Eingangsgeschoss, Parkettgeschoss und 1. Ring. Alle Bereiche organisieren sich auf bis zu 7 Ebenen.

Zufahrt / Parkmöglichkeiten:
-  Parkmöglichkeiten sind auf dem Gelände nicht vorhanden
-  das Theater ist im Einbahnverkehr von der Roonstraße aus für Lieferverkehr und Feuerwehrfahrzeuge um- und anfahrbar
-  Fahrzeuge können nicht im Bereich der Baustelleneinrichtung und Feuerwehrzufahrten abgestellt werden. Die Feuerwehrumfahrt muss zu jedem Zeitpunkt freigehalten werden
-  Materialanlieferungen durch LKW müssen auf den Theaterbetrieb Rücksicht nehmen, Voranmeldung erforderlich, ggf. muss die Feuerwehr bei eingeschränkter Umfahrt verständigt werden
-  Parkmöglichkeit besteht eingeschränkt am Probenzentrum. Die Schranke kann durch einen Signalgeber (Transponder) geöffnet werden. Die Transponder sind in begrenzter Anzahl an der Pforte erhältlich. Nach Abschluss der Arbeiten muss der Transponder dort zurückgegen werden. Fehlende Geräte werden in Rechnung gestellt
-  über Einschränkungen hinsichtlich gewichtsbeschränkter Straßen, Lage im Stadtgebiet und Zugänglichkeit hat sich der Unternehmer eigenverantwortlich zu informieren. Die Aufrechterhaltung des Verkehrs auf den Zufahrtstraßen und Reinigen derselben, soweit diese für die Baustellentransporte und Bauarbeiten in Anspruch genommen werden, liegt in der Verantwortung des Unternehmers
-  Im Lageplan mit Baustelleneinrichtung wird eine Fläche für eingeschränkte Lagerung von Materialien ausgewiesen
.
Die Feuerwehrumfahrt muss zu jedem Zeitpunkt freigehalten werden. Bei Materiallieferungen durch LKW muss auf den Theaterbetrieb Rücksicht genommen werden, eine Voranmeldung ist erforderlich, ggf. muss auch die Feuerwehr bei eingeschränkter Umfahrt beteiligt werden.

Über Einschränkungen hinsichtlich gewichtsbeschränkter Straßen, Lage im Stadtgebiet und Zugänglichkeit hat sich der Bieter eigenverantwortlich zu informieren und diese Randbedingungen in die Einheitspreise einzukalkulieren.

Im Lageplan mit Baustelleneinrichtung wird eine Fläche für eingeschränkte Lagerung von Materialien ausgewiesen.

Das Gebäude verfügt über eine Brandmeldezentrale. Alle Bereiche werden mit Rauchmeldern überwacht. Alarme werden sofort zur Feuerwehr übertragen. Die Kosten für Falschalarme trägt grundsätzlich der Verursacher. Schweißarbeiten müssen mindestens zwei Tage vor Beginn angemeldet werden. Die spezielle Unterweisung erfolgt schriftlich und muss dokumentiert (s. Anlage 01-Formblatt "Erlaubnisschein für feuergefährliche Arbeiten") werden.

*Hinweis: Ausführungszeiträume zeitlich begrenzt*
Ausführungszeiträume zeitlich begrenzt  und eingeschränkt:

Die Arbeiten sollen in einem fest gelegten Zeitraum im Jahr 2027 ausgeführt werden. Das genaue Zeitfenster wird vor Vergabe zwischen Bauherr und Auftragnehmer abgestimmt.

1. Arbeitszeit Montag bis Freitag 7:00 bis 18:00h
2. Bei Bedarf nach Absprache auch Abend- und Nachtzeiten
3. Bei Bedarf nach Absprache auch Sonnabend

Der Zugang zum Gebäude erfolgt über die Bühnenpforte. Diese ist Montag -Freitag von  6.30 Uhr - 19.00 Uhr besetzt. Außerhalb dieses Zeitraums besteht kein Zugang zum Gebäude. Ausnahmen sind jeweils gesondert anzufragen.

- Ansprechpartner für alle Handwerksfirmen ist die Hausabteilung BETRIEBSTECHNIK. Diese ist Mo-Fr ab 7.00 Uhr besetzt. Sie ist über die Pforte erreichbar. Die Pforte kann von jedem Haustelefon durch Anwählen der -0 erreicht werden. Durchrufe sind ins ganze Gebäude möglich.
- Ansprechpartner: Herr Cornelius Tel.0441 2225-167, Herr Salchow Tel. 0441 2225-153

In den Spielzeiten außerhalb der Theaterferien kann nur eingeschränkt gearbeitet werden, lärmverursachende Arbeiten können nur in probefreien und spielfreien Zeiten am Tag durchgeführt werden.

*Hinweis: Terminvorgaben für die Durchführung der beabsichtigten Bauarbeiten:*
Terminvorgaben für die Durchführung der beabsichtigten Bauarbeiten:

s. angefügten Terminplan

*Hinweis: Auf- und Abbau in Abschnitten*
Ausführung der Gerüstbauarbeiten entsprechend Bauablauf und den im LV beschriebenen Teilbereichen und Dachflächen. Gerüste sind entsprechend Baufortschritt abschnittsweise auf- und abzubauen. Auf- und Abbau der jeweiligen Abschnitte nach Freigabe durch die Bauleitung.

**01.01.0010 Einrichten, Vorhalten und Räumen der Baustelle**
Baustelleneinrichtung für sämtliche in der Leistungsbeschreibung aufgeführten Leistungen.

Hier weisen wir vor allem auf die Arbeitshöhe - ca. 13,5-18,50m über Pflaster hin!
Menge: 1,000 St
DIN276-1_08: 391
DIN276_18: 391

**01.01.0020 Autokran, Hebebühne und Lastenaufzug**
Autokran, Hebebühne und Lastenaufzug,

Der Materialtransport (für alle Gerüstarbeiten dieses LVs einschl. Materialtransport) zum Rückbau und  Aufbau der Dachabdichtung gem. LV mittels Autokran, Hebebühne und Lastenaufzug o.ä. im erforderlichem Umfang soll in diese Position eingerechnet werden. Notwendige Mehrfachanfahrten sind zu berücksichtigen und einzurechnen.

Der Einsatz der erforderlichen Hebewerkzeuge, die Belastbarkeit der Untergründe sowie Kranaufstellflächen sind eigenverantwortlich vom AN zu dimensionieren, zu planen, örtlich zu prüfen und werden nicht gesondert vergütet.
Die Einholung von erforderlichen Genehmigungen (auch Sondergenehmigungen) bei Nutzung öffentlicher Flächen (Straßen, Parkplätzen u.ä.) für die temporäre Autokrangestellung obliegt dem AN und sind frühzeitig bei den zuständigen Stellen der Stadt Delmenhorst einzuholen - s.a. Angaben zur Baustelle.

Hier weisen wir vor allem auf die Arbeitshöhe mit ca. 13,50-18,50 m über Pflaster hin!

Für die Kalkulation dieser Position und der nachfolgenden Positionen des LV's ist eine Ortsbesichtigung hinsichtlich der Transportwege (Kran) auf den verschiedenen Flachdächern  und der Wege im Gebäude wichtig und aus unserer Sicht notwendig!
Menge: 1,000 St
DIN276-1_08: 391
DIN276_18: 391

**01.01.0030 Sicherung der Arbeitskräfte beim Aufbau und Abbau**
*** Pauschalposition
Zusätzlich notwendige Maßnahmen zur Sicherung der Arbeitskräfte in der Gerüstebene beim Auf- und Abbau des Gerüstes sollen in diese Position eingerechnet werden.

Hier weisen wir vor allem auf die Arbeitshöhe mit ca. 13,50-18,50 m über Pflaster hin!

Eine Ortsbesichtigung zur Kalkulation wird dringend empfohlen.
Menge: 1,000 psch
DIN276-1_08: 393
DIN276_18: 393

### Bereich 02 Gerüstarbeiten I. BA

#### Abschnitt 02.01 I.BA-Dach 01-Dachsanierung

*Hinweis: Hinweis*
Ergänzende Technische Vorbemerkungen

Bei Abweichungen des Regelaufbaus entsprechend der Zulassungen der Gerüsthersteller ist eine Einzelstatik zu erstellen. In jedem Falle ist die Eignung des Gerüstes durch den Ersteller nachzuweisen.

Alle Bauteile sind allseitig entsprechend den Bestimmungen und den Vorschriften der Bauberufsgenossenschaft nach DIN einzurüsten. Die Gerüstunterhaltung umfasst alle erforderlichen Gerüstumbauten sowie die nach den Unfallverhütungsvorschriften erforderliche Sicherungshöhen für  alle an den Gebäuden erforderlichen Arbeiten des LV, sowie bauseitigen Fassadenarbeiten und Sonstiges. Das Gerüst muss auf die Belange der Erstellung von Rettungswegen und Sicherung sowie Dacharbeiten abgestimmt sein! Die Verankerung erfolgt am Gebäude.

*Hinweis: Hinweis – QNG-Anforderung*
Bei der Ausführung sämtlicher Leistungen sind die Anforderungen des QNG-Anforderungskatalog - Schadstoffliste, Anhangsdokument 3.1.3,  einzuhalten.

Das Anhangsdokument 3.1.3 ist Bestandteil der Ausschreibungsunterlagen und bei der Planung, Ausführung, Auswahl und Verarbeitung der verwendeten Materialien und Bauprodukte entsprechend zu erfüllen.

Die vollständige Einhaltung der darin enthaltenen Anforderungen ist durch den Auftragnehmer sicherzustellen und auf Verlangen durch geeignete Nachweise zu belegen.

*Hinweis: Hinweis Ebene Gerüstaufbau*
Das Gerüst soll auf der Ebene ca. +16,00m aufgebaut werden, ca. 17,00m über OK Pflaster,

**02.01.0010 Verankerungsprotokoll Gerüst**
*** Pauschalposition
STLB-Bau 2013-10 001
Verankerungsprotokoll für nachfolgend beschriebenes Gerüst, BGI/GUV-I 663.
Menge: 1,000 psch
Leistungsbereichkatalog: 001
DIN276-1_08: 392
DIN276_18: 392

**02.01.0020 Schutz der Dachabdichtung unter Gerüst**
Schutz der Dachabdichtung unter Gerüst

Das Gerüst soll auf der Ebene ca. +13,40m aufgebaut werden, bis ca. 17,50m über OK Pflaster,
Der Schutz der Flachdachabdichtung (mit Kiesschüttung) muss durch geeignete Maßnahmen, wie z.B. flächige Holzplatten mind ca. 1,25m Breite oder Bohlen sichergestellt werden.
Menge: 41,000 m2
DIN276-1_08: 392
DIN276_18: 392

**02.01.0030 Statische Berechnung Arbeitsgerüst**
*** EP-Aufgliederung gefordert
Statische Berechnung DIN EN 12811-1 einschl. erforderlicher Ausführungszeichnungen für nachfolgend beschriebenes Arbeitsgerüst anfertigen.
Menge: 1,000 St
Leistungsbereichkatalog: 001
DIN276-1_08: 392
DIN276_18: 392

**02.01.0040 Modulgerüst**
*** EP-Aufgliederung gefordert
Aufbauen längenorientiertes Modulgerüst als Standgerüst, Fassadengerüst DIN EN 12810-1, als Arbeitsgerüst DIN EN 12811-1, Lastklasse 3 (2 kN/m2), Breitenklasse SW09, Höhenklasse H 1, alle Gerüstlagen genutzt, verankern, Befestigung in der Tragkonstruktion aus Holz, Einrüstung für Putzarbeiten, an senkrechten Bauwerksflächen, außen, aufstellen auf Flachdächern, Höhe der obersten Gerüstlage 3 m, Standfläche waagerecht, über Lastverteiler belastbar.
Menge: 82,000 m2
Leistungsbereichkatalog: 001
DIN276-1_08: 392
DIN276_18: 392

**02.01.0050 Gebrauchsüberlassung Modulgerüst**
Gebrauchsüberlassung ohne vereinbarte Grundeinsatzzeit für v.g. Modulgerüst, Standgerüst,
Menge: 2030,000 m2Wo
DIN276-1_08: 392
DIN276_18: 392

**02.01.0060 Abbauen Modulgerüst**
*** EP-Aufgliederung gefordert
Abbauen längenorientiertes Modulgerüst als Standgerüst, Fassadengerüst DIN EN 12810-1, als Arbeitsgerüst DIN EN 12811-1, Lastklasse 3 (2 kN/m2), Breitenklasse SW09, Höhenklasse H 1, alle Gerüstlagen genutzt, an senkrechten Bauwerksflächen, außen, Höhe der obersten Gerüstlage 3 m, über Lastverteiler belastbar.
Menge: 82,000 m2
Leistungsbereichkatalog: 001
DIN276-1_08: 392
DIN276_18: 392

**02.01.0070 Umwehrung des. v.g. Fassadengerüstes allseitig**
Umwehrung des. v.g. Fassadengerüstes Beidseitig,
das v.g. Fassadengerüst soll auf Innen und Außenseite mit einer Umwehrung gesichert werden.

- Örtlichkeit zur Kalkulation ansehen!
- Schutzmaßnahmen für Bestand
- Transport über Treppenturm
- Befestigung in Zusammenhang mit dem v.g. Flächengerüst

Komplett liefern und montieren und für 4 Wochen vorhalten. Nach Abschluss aller Arbeiten ist auf Anweisung der Bauleitung das Gerüst abzubauen.
Menge: 41,000 m
DIN276-1_08: 392
DIN276_18: 392

**02.01.0080 Gebrauchsüberlassung Umwehrung des. v.g. Gerüstes**
Gebrauchsüberlassung Umwehrung des. v.g. Gerüstes allseitig
Menge: 10,000 Wo
DIN276-1_08: 392
DIN276_18: 392

**02.01.0090 Aufbauen Belagverbreiterung wandseitig B 0,25-0,66m**
Aufbauen Belagverbreiterung wandseitig,
für Standgerüste, längenorientiert, Konsolbreite über 0,25 bis 0,66 m.
Menge: 41,000 m
Leistungsbereichkatalog: 001
DIN276-1_08: 392
DIN276_18: 392

**02.01.0100 Gebrauchsüberlassung Belagverbreiterung**
Gebrauchsüberlassung für
die. v.g. Belagverbreiterung wandseitig
Menge: 420,000 mWo
Leistungsbereichkatalog: 001
DIN276-1_08: 392
DIN276_18: 392

**02.01.0110 Absturzsicherung, Seilsicherungssystem**
*** Pauschalposition
Absturzsicherung für Gerüstmontage auf Flachdach mittels Seilsicherungssystem einschließlich Anschlageinrichtungen, PSAgA, Herstellen, Vorhalten und Rückbau, einschl. aller Befestigungen und Nebenleistungen, Ausführung nach den geltenden Vorschriften.
Menge: 1,000 psch
DIN276-1_08: 392
DIN276_18: 392

#### Abschnitt 02.03 I.BA-Dach 02-Dachsanierung

*Hinweis: Hinweis*
Ergänzende Technische Vorbemerkungen

Bei Abweichungen des Regelaufbaus entsprechend der Zulassungen der Gerüsthersteller ist eine Einzelstatik zu erstellen. In jedem Falle ist die Eignung des Gerüstes durch den Ersteller nachzuweisen.

Alle Bauteile sind allseitig entsprechend den Bestimmungen und den Vorschriften der Bauberufsgenossenschaft nach DIN einzurüsten. Die Gerüstunterhaltung umfasst alle erforderlichen Gerüstumbauten sowie die nach den Unfallverhütungsvorschriften erforderliche Sicherungshöhen für  alle an den Gebäuden erforderlichen Arbeiten des LV, sowie bauseitigen Fassadenarbeiten und Sonstiges. Das Gerüst muss auf die Belange der Erstellung von Rettungswegen und Sicherung sowie Dacharbeiten abgestimmt sein! Die Verankerung erfolgt am Gebäude.

*Hinweis: Hinweis – QNG-Anforderung*
Bei der Ausführung sämtlicher Leistungen sind die Anforderungen des QNG-Anforderungskatalog - Schadstoffliste, Anhangsdokument 3.1.3,  einzuhalten.

Das Anhangsdokument 3.1.3 ist Bestandteil der Ausschreibungsunterlagen und bei der Planung, Ausführung, Auswahl und Verarbeitung der verwendeten Materialien und Bauprodukte entsprechend zu erfüllen.

Die vollständige Einhaltung der darin enthaltenen Anforderungen ist durch den Auftragnehmer sicherzustellen und auf Verlangen durch geeignete Nachweise zu belegen.

*Hinweis: Hinweis Ebene Gerüstaufbau*
Das Gerüst soll auf der Ebene ca. +10,00m aufgebaut werden, ca. 11,50m über OK Pflaster,

**02.03.0010 Verankerungsprotokoll Gerüst**
*** Pauschalposition
STLB-Bau 2013-10 001
Verankerungsprotokoll für nachfolgend beschriebenes Gerüst, BGI/GUV-I 663.
Menge: 1,000 psch
Leistungsbereichkatalog: 001
DIN276-1_08: 392
DIN276_18: 392

**02.03.0020 Gerüsttreppenturm - Dachaufstieg Höhe: ca.4,00 m**
Auf- und Abbau Gerüsttreppenturm nach DIN EN 12811-1 "Arbeitsgerüste", als eigenständige, selbststehende Anlage, als Aufstieg zum Erreichen hochgelegener Arbeitsplätze einschl. Außen- und Innengeländer mit entsprechenden Halterungen nach den Erfordernissen der Bau-BG und den derzeit gültigen UVV

Hier: Für das Arbeits- und Schutzgerüst der Aussenfassade/Dacharbeiten

Aufbauhöhe ca. 3 m (4m ca. Attikahöhe) ca.14m über Gelände
Laufbreite: mind. 60cm.

Der Gerüstturm soll für alle Arbeiten an der Fassade und Flachdachbereich vorgehalten werden.
Menge: 1,000 St
DIN276-1_08: 392
DIN276_18: 392

**02.03.0030 Gebrauchsüberlassung, Gerüsttreppenturm Verlängerung**
Gebrauchsüberlassung, Gerüsttreppenturm
Menge: 12,000 Wo
DIN276-1_08: 392
DIN276_18: 392

**02.03.0040 Schutz der Dachabdichtung unter Gerüst**
Schutz der Dachabdichtung unter Gerüst

Das Gerüst soll auf der Ebene ca. +13,40m aufgebaut werden,  2-3 Lagen Fassadengerüst
Der Schutz der Flachdachabdichtung (mit Kiesschüttung) muss durch geeignete Maßnahmen, wie z.B. flächige Holzplatten mind ca. 1,25m Breite oder Bohlen sichergestellt werden.
Menge: 53,500 m2
DIN276-1_08: 392
DIN276_18: 392

**02.03.0050 Statische Berechnung Arbeitsgerüst**
*** EP-Aufgliederung gefordert
STLB-Bau 2026-04 001
Statische Berechnung DIN EN 12811-1 einschl. erforderlicher Ausführungszeichnungen für nachfolgend beschriebenes Arbeitsgerüst anfertigen.
Menge: 1,000 St
Leistungsbereichkatalog: 001
DIN276-1_08: 392
DIN276_18: 392

**02.03.0060 Fassadengerüst**
Aufbauen längenorientiertes Standgerüst, Fassadengerüst DIN EN 12810-1, als Arbeitsgerüst DIN EN 12811-1, Lastklasse 4 (3 kN/m2), Breitenklasse SW09, Höhenabstand der Gerüstlagen 2 m, alle Gerüstlagen genutzt, verankern, Befestigung in der Tragkonstruktion aus Stahlbeton, an senkrechten Bauwerksflächen, außen, aufstellen auf Flachdach 13,5m Über Gelände, Höhe der obersten Gerüstlage 3 m, Standfläche waagerecht, über Lastverteiler belastbar.
Menge: 167,000 m2
Leistungsbereichkatalog: 001
DIN276-1_08: 392
DIN276_18: 392

**02.03.0070 Gebrauchsüberlassung Fassadengerüst Standgerüst längenorientiert**
Gebrauchsüberlassung ohne vereinbarte Grundeinsatzzeit für v.g. Fassadengerüst DIN EN 12811-1, Standgerüst, längenorientiert, Fassadengerüst DIN EN 12810-1,
Menge: 2004,000 m2Wo
DIN276-1_08: 392
DIN276_18: 392

**02.03.0080 Abbauen Fassadengerüst**
*** EP-Aufgliederung gefordert
Abbauen längenorientiertes Standgerüst, Fassadengerüst DIN EN 12810-1, als Arbeitsgerüst DIN EN 12811-1, Lastklasse 4 (3 kN/m2), alle Gerüstlagen genutzt, an senkrechten Bauwerksflächen, außen, Höhe der obersten Gerüstlage 3 m.
Menge: 167,000 m2
Leistungsbereichkatalog: 001
DIN276-1_08: 392
DIN276_18: 392

**02.03.0090 Umwehrung des. v.g. Fassadengerüstes allseitig**
Umwehrung des. v.g. Fassadengerüstes Beidseitig,
das v.g. Fassadengerüst soll auf Innen und Außenseite mit einer Umwehrung gesichert werden.

- Örtlichkeit zur Kalkulation ansehen!
- Schutzmaßnahmen für Bestand
- Transport über Treppenturm
- Befestigung in Zusammenhang mit dem v.g. Flächengerüst

Komplett liefern und montieren. Nach Abschluss aller Arbeiten ist auf Anweisung der Bauleitung das Gerüst abzubauen.
Menge: 53,500 m
DIN276-1_08: 392
DIN276_18: 392

**02.03.0100 Gebrauchsüberlassung Umwehrung des. v.g. Flächengerüstes allseitig**
Gebrauchsüberlassung Umwehrung des. v.g. Fassadengerüstes allseitig
Menge: 12,000 Wo
DIN276-1_08: 392
DIN276_18: 392

**02.03.0110 Aufbauen Belagverbreiterung wandseitig B 0,66-1m**
STLB-Bau 2025-04 001
Aufbauen Belagverbreiterung wandseitig,
für Standgerüste, längenorientiert, Konsolbreite über 0,66 bis 1 m.
Menge: 110,000 m
Leistungsbereichkatalog: 001
DIN276-1_08: 392
DIN276_18: 392

**02.03.0120 Gebrauchsüberlassung Belagverbreiterung**
Gebrauchsüberlassung für
die. v.g. Belagverbreiterung wandseitig
Menge: 1320,000 mWo
Leistungsbereichkatalog: 001
DIN276-1_08: 392
DIN276_18: 392

#### Abschnitt 02.04 I. BA-Dach 07-Dachsanierung

*Hinweis: Hinweis*
Ergänzende Technische Vorbemerkungen

Bei Abweichungen des Regelaufbaus entsprechend der Zulassungen der Gerüsthersteller ist eine Einzelstatik zu erstellen. In jedem Falle ist die Eignung des Gerüstes durch den Ersteller nachzuweisen.

Alle Bauteile sind allseitig entsprechend den Bestimmungen und den Vorschriften der Bauberufsgenossenschaft nach DIN einzurüsten. Die Gerüstunterhaltung umfasst alle erforderlichen Gerüstumbauten sowie die nach den Unfallverhütungsvorschriften erforderliche Sicherungshöhen für  alle an den Gebäuden erforderlichen Arbeiten des LV, sowie bauseitigen Fassadenarbeiten und Sonstiges. Das Gerüst muss auf die Belange der Erstellung von Rettungswegen und Sicherung sowie Dacharbeiten abgestimmt sein! Die Verankerung erfolgt am Gebäude.

*Hinweis: Hinweis – QNG-Anforderung*
Bei der Ausführung sämtlicher Leistungen sind die Anforderungen des QNG-Anforderungskatalog - Schadstoffliste, Anhangsdokument 3.1.3,  einzuhalten.

Das Anhangsdokument 3.1.3 ist Bestandteil der Ausschreibungsunterlagen und bei der Planung, Ausführung, Auswahl und Verarbeitung der verwendeten Materialien und Bauprodukte entsprechend zu erfüllen.

Die vollständige Einhaltung der darin enthaltenen Anforderungen ist durch den Auftragnehmer sicherzustellen und auf Verlangen durch geeignete Nachweise zu belegen.

*Hinweis: Hinweis Ebene Gerüstaufbau*
Das Gerüst soll auf der Ebene ca. +10,41 / 10,83m aufgebaut werden, ca. 11,50m über OK Pflaster,

**02.04.0010 Verankerungsprotokoll Gerüst**
*** Pauschalposition
STLB-Bau 2013-10 001
Verankerungsprotokoll für nachfolgend beschriebenes Gerüst, BGI/GUV-I 663.
Menge: 1,000 psch
Leistungsbereichkatalog: 001
DIN276-1_08: 392
DIN276_18: 392

**02.04.0020 Gerüsttreppenturm - Dachaufstieg Höhe: ca.16,00 m**
Auf- und Abbau Gerüsttreppenturm nach DIN EN 12811-1 "Arbeitsgerüste", als eigenständige, selbststehende Anlage, als Aufstieg zum Erreichen hochgelegener Arbeitsplätze einschl. Außen- und Innengeländer mit entsprechenden Halterungen nach den Erfordernissen der Bau-BG und den derzeit gültigen UVV

Hier: Für das Arbeits- und Schutzgerüst der Aussenfassade/Dacharbeiten

Aufbauhöhe ca. 17,00 m (16,00m ca. Attikahöhe)
Laufbreite: mind. 60cm.

Der Gerüstturm soll für alle Arbeiten an der Fassade und Flachdachbereich vorgehalten werden.
Menge: 1,000 St
DIN276-1_08: 392
DIN276_18: 392

**02.04.0030 Gebrauchsüberlassung, Gerüsttreppenturm Verlängerung**
Gebrauchsüberlassung, Gerüsttreppenturm
Menge: 32,000 Wo
DIN276-1_08: 392
DIN276_18: 392

**02.04.0040 Zutrittsschutz für Gerüsttreppenturm**
Zutrittsschutz für Gerüsttreppenturm
  auf EG Ebene mit Bautür
Menge: 1,000 St
DIN276-1_08: 392
DIN276_18: 392

**02.04.0050 Gebrauchsüberlassung, Zutrittsschutz**
Gebrauchsüberlassung für . v.g. Schutzeinrichtungen
Menge: 32,000 Wo
DIN276-1_08: 392
DIN276_18: 392

**02.04.0060 Statische Berechnung Arbeitsgerüst**
*** EP-Aufgliederung gefordert
STLB-Bau 2026-04 001
Statische Berechnung DIN EN 12811-1 einschl. erforderlicher Ausführungszeichnungen für nachfolgend beschriebenes Arbeitsgerüst anfertigen.
Menge: 1,000 St
Leistungsbereichkatalog: 001
DIN276-1_08: 392
DIN276_18: 392

**02.04.0070 Fassadengerüst**
Aufbauen längenorientiertes Standgerüst, Fassadengerüst DIN EN 12810-1, als Arbeitsgerüst DIN EN 12811-1, Lastklasse 4 (3 kN/m2), Breitenklasse SW09, Höhenabstand der Gerüstlagen 2 m, alle Gerüstlagen genutzt, verankern, Befestigung in der Tragkonstruktion aus Stahlbeton, an senkrechten Bauwerksflächen, außen, aufstellen auf Gelände, Höhe der obersten Gerüstlage 19 m, Standfläche waagerecht, über Lastverteiler belastbar.
Menge: 203,000 m2
Leistungsbereichkatalog: 001
DIN276-1_08: 392
DIN276_18: 392

**02.04.0080 Gebrauchsüberlassung Fassadengerüst Standgerüst längenorientiert**
Gebrauchsüberlassung ohne vereinbarte Grundeinsatzzeit für v.g. Fassadengerüst DIN EN 12811-1, Standgerüst, längenorientiert, Fassadengerüst DIN EN 12810-1,
Menge: 6496,000 m2Wo
DIN276-1_08: 392
DIN276_18: 392

**02.04.0090 Abbauen Fassadengerüst**
*** EP-Aufgliederung gefordert
Abbauen längenorientiertes Standgerüst, Fassadengerüst DIN EN 12810-1, als Arbeitsgerüst DIN EN 12811-1, Lastklasse 4 (3 kN/m2), alle Gerüstlagen genutzt, an senkrechten Bauwerksflächen, außen, Höhe der obersten Gerüstlage 19 m.
Menge: 203,000 m2
Leistungsbereichkatalog: 001
DIN276-1_08: 392
DIN276_18: 392

**02.04.0100 Umwehrung des. v.g. Flächengerüstes allseitig**
Umwehrung des. v.g. Fassadengerüstes Beidseitig,
das v.g. Fassadengerüst soll auf Innen und Außenseite mit einer Umwehrung gesichert werden.

- Örtlichkeit zur Kalkulation ansehen!
- Schutzmaßnahmen für Bestand
- Transport über Treppenturm
- Befestigung in Zusammenhang mit dem v.g. Flächengerüst

Komplett liefern und montieren. Nach Abschluss aller Arbeiten ist auf Anweisung der Bauleitung das Gerüst abzubauen.
Menge: 203,000 m
DIN276-1_08: 392
DIN276_18: 392

**02.04.0110 Gebrauchsüberlassung Umwehrung des. v.g. Flächengerüstes allseitig**
Gebrauchsüberlassung Umwehrung des. v.g. Fassadengerüstes allseitig
Menge: 32,000 Wo
DIN276-1_08: 392
DIN276_18: 392

**02.04.0120 Statische Berechnung Gerüst Überbrückung**
Statische Berechnung DIN EN 12811-1 für die Teilfläche des v.g. Fassadengerüstes im Bereich der Überbrückung mit den erforderlichen Ausführungszeichnungen in 2-facher Ausfertigung erstellen.
Eine Ausfertigung der Unterlagen ist auf der Baustelle vorzuhalten, eine weitere dem Auftraggeber vor Arbeitsbeginn zu übergeben.
Menge: 1,000 St
DIN276-1_08: 392
DIN276_18: 392

**02.04.0130 Überbrückungen - Gerüst bis 6,50m**
Überbrückungen - Gerüst
Liefern, Aufbauen und Abbauen von Überbrückung (System-Gitterträger)  zur Überbauung der freizuhaltenden Bereiche für z.B. Hausanschlüsse im v. g. Fassadengerüst montieren und für die Dauer der Grundeinsatzzeit vorhalten!

Spannweite: bis 6,50 m
Höhe:  bis5,50 m über Standfläche einschl. Gerüstbelag in Überbrückungshöhe
Menge: 6,500 m
DIN276-1_08: 392
DIN276_18: 392

**02.04.0140 Gebrauchsüberlassung Überbrückung bis 6,50m**
Gebrauchsüberlassung, verlängerte Vorhaltung der v.g.
Überbrückungen.
Menge: 208,000 mWo
DIN276-1_08: 392
DIN276_18: 392

**02.04.0150 Aufbauen Belagverbreiterung wandseitig B 0,66-1m**
STLB-Bau 2025-04 001
Aufbauen Belagverbreiterung wandseitig,
für Standgerüste, längenorientiert, Konsolbreite über 0,66 bis 1 m.
Menge: 42,000 m
Leistungsbereichkatalog: 001
DIN276-1_08: 392
DIN276_18: 392

**02.04.0160 Gebrauchsüberlassung Belagverbreiterung**
Gebrauchsüberlassung für
die. v.g. Belagverbreiterung wandseitig
Menge: 1344,000 mWo
Leistungsbereichkatalog: 001
DIN276-1_08: 392
DIN276_18: 392

**02.04.0170 Aufbauen Schutzeinrichtung für Schadstoffsanierung**
Schutzeinrichtungen an Standgerüst, für
obersten Gerüstlage auf der Außenseite und über dem Gerüstrahmen zur Durchführung der Schadstoffsanierung herstellen, vorhalten und zurückbauen. Ausführung als staubdichte, witterungsbeständige Abdeckung einschließlich Befestigungsmittel, erforderlicher Überlappungen und dichter Anschlüsse.

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Menge: 14,500 m
Leistungsbereichkatalog: 001
DIN276-1_08: 392
DIN276_18: 392

**02.04.0180 Gebrauchsüberlassung Schutzeinrichtung**
Gebrauchsüberlassung für . v.g. Schutzeinrichtungen an Standgerüst, für Schadstoffsanierung der Obersten Lage.
Menge: 464,000 mWo
Leistungsbereichkatalog: 001
DIN276-1_08: 392
DIN276_18: 392

**02.04.0190 Umwehrung Dachflächenfenster/Lichtkuppeln**
Freistehende Schutzumwehrung an Dachflächenfenstern / Lichtkuppeln auf Flachdach herstellen und nach Abschluss der Arbeiten zurückbauen. Einschließlich Freiräumen des Untergrundes, Aufnehmen und seitlichem Lagern des Kiesaufbaus, Herstellen einer geeigneten Aufstandsfläche, Schutz der Dachabdichtung durch geeignete Unterlagen

Dachflächenenster Maße ca. 1,20x1,20m
Menge: 43,200 m
DIN276-1_08: 397
DIN276_18: 397

**02.04.0200 Gebrauchsüberlassung Umwehrung**
Gebrauchsüberlassung Umwehrung der. v.g. Position
Umwehrung Dachflächenfenster
Menge: 1382,400 mWo
DIN276-1_08: 397
DIN276_18: 397

**02.04.0210 Gerüsttreppenturm - Dachaufstieg Höhe: ca.3,00 m**
Auf- und Abbau Gerüsttreppenturm nach DIN EN 12811-1 "Arbeitsgerüste", als eigenständige, selbststehende Anlage, als Aufstieg zum Erreichen hochgelegener Arbeitsplätze einschl. Außen- und Innengeländer mit entsprechenden Halterungen nach den Erfordernissen der Bau-BG und den derzeit gültigen UVV

Hier: Für das Arbeits- und Schutzgerüst der Aussenfassade/Dacharbeiten

Aufbauhöhe ca. 4 m (3,00m ca. Attikahöhe)
Laufbreite: mind. 60cm.

Der Gerüstturm soll für alle Arbeiten an der Fassade und Flachdachbereich vorgehalten werden.
Menge: 1,000 St
DIN276-1_08: 392
DIN276_18: 392

**02.04.0220 Gebrauchsüberlassung, Gerüsttreppenturm Verlängerung**
Menge: 32,000 Wo
DIN276-1_08: 392
DIN276_18: 392

**02.04.0230 Bauaufzug fürt Personen- und Materialbeförderung**
Bauaufzug als Zahnstangenaufzug am Fassadengerüst im Bereich des Gerüsttreppenturms liefern, montieren, betriebsbereit vorhalten, betreiben und nach Beendigung der Gerüstarbeiten demontieren. Geeignet zur Beförderung von Personen und Material. Einschließlich Mastanlage, Verankerungen, Haltestellenzugängen, Schachtabsicherungen, erforderlicher Anschlüsse, Prüfungen, Wartung, Bedienungsanleitung sowie aller Befestigungs- und Nebenleistungen. Ausführung nach den geltenden Vorschriften und Herstellervorgaben.

Plattformgröße ca. 3,5-6,0m²
Aufbauhöhe ca. 17,00 m (16,00m ca. Attikahöhe)
Tragkraft bis 2000Kg

Der Aufzug soll für alle Arbeiten an der Fassade und Flachdachbereich vorgehalten werden.
Menge: 1,000 St
DIN276-1_08: 392
DIN276_18: 392

**02.04.0240 Gebrauchsüberlassung Bauaufzug**
Gebrauchsüberlassung für . v.g. Bauaufzug an Standgerüst, für Anlieferung und Beförderung von Personen und Material auf der Dachebene
Menge: 32,000 Wo
Leistungsbereichkatalog: 001
DIN276-1_08: 392
DIN276_18: 392

**02.04.0241 Einweisung zur bedienung des Bauaufzuges**
Menge: 1,000 St
DIN276-1_08: 397
DIN276_18: 397

**02.04.0250 Arbeits- und Entladeplattform mit Dachzugang**
Arbeits- und Entladeplattform am Bauaufzug, einschließlich erforderlicher Gerüstkonstruktion, Beläge, Aussteifungen, Verankerungen und Absturzsicherungen, herstellen und vorhalten.

Einschließlich sicherem Übergang zum Flachdach und Gerüsttreppenlauf, nutzbare Breite mindestens 1,00 m, einschließlich Handlauf, Zwischenholm und Bordbrett.

Plattform für die Aufnahme und Übergabe von Personen und Material aus dem Bauaufzug, einschließlich sämtlicher erforderlicher Nebenleistungen.

Plattformfläche: ca. 3,5–6,0 m²
Höhe: ca. 17,00 m
Menge: 1,000 St
DIN276-1_08: 392
DIN276_18: 392

**02.04.0260 Gebrauchsüberlassung der Arbeits- und Entladeplattform**
Arbeits- und Entladeplattform einschließlich Übergang zum Flachdach und Gerüsttreppenlauf gemäß Vorposition zur Gebrauchsüberlassung vorhalten.
Menge: 32,000 Wo
DIN276-1_08: 392
DIN276_18: 392

### Bereich 03 Gerüstarbeiten II. BA

#### Abschnitt 03.01 II. BA-Dach 06-Dachsanierung

*Hinweis: Hinweis*
Ergänzende Technische Vorbemerkungen

Bei Abweichungen des Regelaufbaus entsprechend der Zulassungen der Gerüsthersteller ist eine Einzelstatik zu erstellen. In jedem Falle ist die Eignung des Gerüstes durch den Ersteller nachzuweisen.

Alle Bauteile sind allseitig entsprechend den Bestimmungen und den Vorschriften der Bauberufsgenossenschaft nach DIN einzurüsten. Die Gerüstunterhaltung umfasst alle erforderlichen Gerüstumbauten sowie die nach den Unfallverhütungsvorschriften erforderliche Sicherungshöhen für  alle an den Gebäuden erforderlichen Arbeiten des LV, sowie bauseitigen Fassadenarbeiten und Sonstiges. Das Gerüst muss auf die Belange der Erstellung von Rettungswegen und Sicherung sowie Dacharbeiten abgestimmt sein! Die Verankerung erfolgt am Gebäude.

*Hinweis: Hinweis – QNG-Anforderung*
Bei der Ausführung sämtlicher Leistungen sind die Anforderungen des QNG-Anforderungskatalog - Schadstoffliste, Anhangsdokument 3.1.3,  einzuhalten.

Das Anhangsdokument 3.1.3 ist Bestandteil der Ausschreibungsunterlagen und bei der Planung, Ausführung, Auswahl und Verarbeitung der verwendeten Materialien und Bauprodukte entsprechend zu erfüllen.

Die vollständige Einhaltung der darin enthaltenen Anforderungen ist durch den Auftragnehmer sicherzustellen und auf Verlangen durch geeignete Nachweise zu belegen.

*Hinweis: Hinweis Ebene Gerüstaufbau*
Das Gerüst soll auf der Ebene ca. +10,41 / 10,83m aufgebaut werden, ca. 11,50m über OK Pflaster,

**03.01.0010 Verankerungsprotokoll Gerüst**
*** Pauschalposition
STLB-Bau 2013-10 001
Verankerungsprotokoll für nachfolgend beschriebenes Gerüst, BGI/GUV-I 663.
Menge: 1,000 psch
Leistungsbereichkatalog: 001
DIN276-1_08: 392
DIN276_18: 392

**03.01.0020 Schutz der Dachabdichtung unter Gerüst**
Schutz der Dachabdichtung unter Gerüst

Das Gerüst soll auf der Ebene ca. +9,40m aufgebaut werden, bis ca. 17,50m über OK Pflaster,
Der Schutz der Flachdachabdichtung (mit Kiesschüttung) muss durch geeignete Maßnahmen, wie z.B. flächige Holzplatten mind ca. 1,25m Breite oder Bohlen sichergestellt werden.
Menge: 9,000 m2
DIN276-1_08: 392
DIN276_18: 392

**03.01.0030 Statische Berechnung Arbeitsgerüst**
*** EP-Aufgliederung gefordert
STLB-Bau 2026-04 001
Statische Berechnung DIN EN 12811-1 einschl. erforderlicher Ausführungszeichnungen für nachfolgend beschriebenes Arbeitsgerüst anfertigen.
Menge: 1,000 St
Leistungsbereichkatalog: 001
DIN276-1_08: 392
DIN276_18: 392

**03.01.0040 Fassadengerüst**
Aufbauen längenorientiertes Standgerüst, Fassadengerüst DIN EN 12810-1, als Arbeitsgerüst DIN EN 12811-1, Lastklasse 4 (3 kN/m2), Breitenklasse SW09, Höhenabstand der Gerüstlagen 2 m, alle Gerüstlagen genutzt, verankern, Befestigung in der Tragkonstruktion aus Stahlbeton, an senkrechten Bauwerksflächen, außen, aufstellen auf Gelände, Höhe der obersten Gerüstlage 19 m, Standfläche waagerecht, über Lastverteiler belastbar.
Menge: 144,000 m2
Leistungsbereichkatalog: 001
DIN276-1_08: 392
DIN276_18: 392

**03.01.0050 Gebrauchsüberlassung Fassadengerüst Standgerüst längenorientiert**
Gebrauchsüberlassung ohne vereinbarte Grundeinsatzzeit für v.g. Fassadengerüst DIN EN 12811-1, Standgerüst, längenorientiert, Fassadengerüst DIN EN 12810-1,
Menge: 1440,000 m2Wo
DIN276-1_08: 392
DIN276_18: 392

**03.01.0060 Abbauen Fassadengerüst**
*** EP-Aufgliederung gefordert
Abbauen längenorientiertes Standgerüst, Fassadengerüst DIN EN 12810-1, als Arbeitsgerüst DIN EN 12811-1, Lastklasse 4 (3 kN/m2), alle Gerüstlagen genutzt, an senkrechten Bauwerksflächen, außen, Höhe der obersten Gerüstlage 19 m.
Menge: 144,000 m2
Leistungsbereichkatalog: 001
DIN276-1_08: 392
DIN276_18: 392

**03.01.0070 Umwehrung des. v.g. Flächengerüstes allseitig**
Umwehrung des. v.g. Fassadengerüstes Beidseitig,
das v.g. Fassadengerüst soll auf Innen und Außenseite mit einer Umwehrung gesichert werden.

- Örtlichkeit zur Kalkulation ansehen!
- Schutzmaßnahmen für Bestand
- Transport über Treppenturm
- Befestigung in Zusammenhang mit dem v.g. Flächengerüst

Komplett liefern und montieren. Nach Abschluss aller Arbeiten ist auf Anweisung der Bauleitung das Gerüst abzubauen.
Menge: 144,000 m
DIN276-1_08: 392
DIN276_18: 392

**03.01.0080 Gebrauchsüberlassung Umwehrung des. v.g. Flächengerüstes allseitig**
Gebrauchsüberlassung Umwehrung des. v.g. Fassadengerüstes allseitig
Menge: 10,000 Wo
DIN276-1_08: 392
DIN276_18: 392

**03.01.0090 Aufbauen Belagverbreiterung wandseitig B 0,66-1m**
STLB-Bau 2025-04 001
Aufbauen Belagverbreiterung wandseitig,
für Standgerüste, längenorientiert, Konsolbreite über 0,66 bis 1 m.
Menge: 48,000 m
Leistungsbereichkatalog: 001
DIN276-1_08: 392
DIN276_18: 392

**03.01.0100 Gebrauchsüberlassung Belagverbreiterung**
Gebrauchsüberlassung für
die. v.g. Belagverbreiterung wandseitig
Menge: 480,000 mWo
Leistungsbereichkatalog: 001
DIN276-1_08: 392
DIN276_18: 392

**03.01.0110 Aufbauen Schutzeinrichtung für Schadstoffsanierung**
Schutzeinrichtungen an Standgerüst, für
obersten Gerüstlage auf der Außenseite und über dem Gerüstrahmen zur Durchführung der Schadstoffsanierung herstellen, vorhalten und zurückbauen. Ausführung als staubdichte, witterungsbeständige Abdeckung einschließlich Befestigungsmittel, erforderlicher Überlappungen und dichter Anschlüsse.

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Menge: 9,000 m
Leistungsbereichkatalog: 001
DIN276-1_08: 392
DIN276_18: 392

**03.01.0120 Gebrauchsüberlassung Schutzeinrichtung**
Gebrauchsüberlassung für . v.g. Schutzeinrichtungen an Standgerüst, für Schadstoffsanierung der Obersten Lage.
Menge: 90,000 mWo
Leistungsbereichkatalog: 001
DIN276-1_08: 392
DIN276_18: 392

### Bereich 04 Gerüstarbeiten III. BA

#### Abschnitt 04.01 III.BA-Dach 03b-Dachsanierung

*Hinweis: Hinweis*
Ergänzende Technische Vorbemerkungen

Bei Abweichungen des Regelaufbaus entsprechend der Zulassungen der Gerüsthersteller ist eine Einzelstatik zu erstellen. In jedem Falle ist die Eignung des Gerüstes durch den Ersteller nachzuweisen.

Alle Bauteile sind allseitig entsprechend den Bestimmungen und den Vorschriften der Bauberufsgenossenschaft nach DIN einzurüsten. Die Gerüstunterhaltung umfasst alle erforderlichen Gerüstumbauten sowie die nach den Unfallverhütungsvorschriften erforderliche Sicherungshöhen für  alle an den Gebäuden erforderlichen Arbeiten des LV, sowie bauseitigen Fassadenarbeiten und Sonstiges. Das Gerüst muss auf die Belange der Erstellung von Rettungswegen und Sicherung sowie Dacharbeiten abgestimmt sein! Die Verankerung erfolgt am Gebäude.

*Hinweis: Hinweis – QNG-Anforderung*
Bei der Ausführung sämtlicher Leistungen sind die Anforderungen des QNG-Anforderungskatalog - Schadstoffliste, Anhangsdokument 3.1.3,  einzuhalten.

Das Anhangsdokument 3.1.3 ist Bestandteil der Ausschreibungsunterlagen und bei der Planung, Ausführung, Auswahl und Verarbeitung der verwendeten Materialien und Bauprodukte entsprechend zu erfüllen.

Die vollständige Einhaltung der darin enthaltenen Anforderungen ist durch den Auftragnehmer sicherzustellen und auf Verlangen durch geeignete Nachweise zu belegen..

*Hinweis: Hinweis Ebene Gerüstaufbau*
Das Gerüst soll auf der Ebene ca. +10,00m aufgebaut werden, ca. 11,50m über OK Pflaster,

**04.01.0010 Verankerungsprotokoll Gerüst**
*** Pauschalposition
STLB-Bau 2013-10 001
Verankerungsprotokoll für nachfolgend beschriebenes Gerüst, BGI/GUV-I 663.
Menge: 1,000 psch
Leistungsbereichkatalog: 001
DIN276-1_08: 392
DIN276_18: 392

**04.01.0020 Schutz der Dachabdichtung unter Gerüst**
Schutz der Dachabdichtung unter Gerüst

Das Gerüst soll auf der Ebene ca. +13,40m aufgebaut werden, bis ca. 17,50m über OK Pflaster,
Der Schutz der Flachdachabdichtung (mit Kiesschüttung) muss durch geeignete Maßnahmen, wie z.B. flächige Holzplatten mind ca. 1,25m Breite oder Bohlen sichergestellt werden.
Menge: 5,500 m2
DIN276-1_08: 392
DIN276_18: 392

**04.01.0030 Statische Berechnung Arbeitsgerüst**
*** EP-Aufgliederung gefordert
STLB-Bau 2026-04 001
Statische Berechnung DIN EN 12811-1 einschl. erforderlicher Ausführungszeichnungen für nachfolgend beschriebenes Arbeitsgerüst anfertigen.
Menge: 1,000 St
Leistungsbereichkatalog: 001
DIN276-1_08: 392
DIN276_18: 392

**04.01.0040 Fassadengerüst**
Aufbauen längenorientiertes Standgerüst, Fassadengerüst DIN EN 12810-1, als Arbeitsgerüst DIN EN 12811-1, Lastklasse 4 (3 kN/m2), Breitenklasse SW09, Höhenabstand der Gerüstlagen 2 m, alle Gerüstlagen genutzt, verankern, Befestigung in der Tragkonstruktion aus Stahlbeton, an senkrechten Bauwerksflächen, außen, aufstellen auf Gelände, Höhe der obersten Gerüstlage 19 m, Standfläche waagerecht, über Lastverteiler belastbar.
Menge: 291,000 m2
Leistungsbereichkatalog: 001
DIN276-1_08: 392
DIN276_18: 392

**04.01.0050 Gebrauchsüberlassung Fassadengerüst Standgerüst längenorientiert**
Gebrauchsüberlassung ohne vereinbarte Grundeinsatzzeit für v.g. Fassadengerüst DIN EN 12811-1, Standgerüst, längenorientiert, Fassadengerüst DIN EN 12810-1,
Menge: 2030,000 m2Wo
DIN276-1_08: 392
DIN276_18: 392

**04.01.0060 Abbauen Fassadengerüst**
*** EP-Aufgliederung gefordert
Abbauen längenorientiertes Standgerüst, Fassadengerüst DIN EN 12810-1, als Arbeitsgerüst DIN EN 12811-1, Lastklasse 4 (3 kN/m2), alle Gerüstlagen genutzt, an senkrechten Bauwerksflächen, außen, Höhe der obersten Gerüstlage 19 m.
Menge: 291,000 m2
Leistungsbereichkatalog: 001
DIN276-1_08: 392
DIN276_18: 392

**04.01.0070 Umwehrung des. v.g. Fassadengerüstes allseitig**
Umwehrung des. v.g. Fassadengerüstes Beidseitig,
das v.g. Fassadengerüst soll auf Innen und Außenseite mit einer Umwehrung gesichert werden.

- Örtlichkeit zur Kalkulation ansehen!
- Schutzmaßnahmen für Bestand
- Transport über Treppenturm
- Befestigung in Zusammenhang mit dem v.g. Flächengerüst

Komplett liefern und montieren. Nach Abschluss aller Arbeiten ist auf Anweisung der Bauleitung das Gerüst abzubauen.
Menge: 321,500 m
DIN276-1_08: 392
DIN276_18: 392

**04.01.0080 Gebrauchsüberlassung Umwehrung des. v.g. Flächengerüstes allseitig**
Gebrauchsüberlassung Umwehrung des. v.g. Fassadengerüstes allseitig
Menge: 10,000 Wo
DIN276-1_08: 392
DIN276_18: 392

**04.01.0090 Aufbauen Belagverbreiterung wandseitig B 0,66-1m**
STLB-Bau 2025-04 001
Aufbauen Belagverbreiterung wandseitig,
für Standgerüste, längenorientiert, Konsolbreite über 0,66 bis 1 m.
Menge: 40,000 m
Leistungsbereichkatalog: 001
DIN276-1_08: 392
DIN276_18: 392

**04.01.0100 Gebrauchsüberlassung Belagverbreiterung**
Gebrauchsüberlassung für
die. v.g. Belagverbreiterung wandseitig
Menge: 420,000 mWo
Leistungsbereichkatalog: 001
DIN276-1_08: 392
DIN276_18: 392

**04.01.0110 Aufbauen Schutzeinrichtung für Schadstoffsanierung**
Schutzeinrichtungen an Standgerüst, für
obersten Gerüstlage auf der Außenseite und über dem Gerüstrahmen zur Durchführung der Schadstoffsanierung herstellen, vorhalten und zurückbauen. Ausführung als staubdichte, witterungsbeständige Abdeckung einschließlich Befestigungsmittel, erforderlicher Überlappungen und dichter Anschlüsse.

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Menge: 25,000 m
Leistungsbereichkatalog: 001
DIN276-1_08: 392
DIN276_18: 392

**04.01.0120 Gebrauchsüberlassung Schutzeinrichtung**
Gebrauchsüberlassung für . v.g. Schutzeinrichtungen an Standgerüst, für Schadstoffsanierung der Obersten Lage.
Menge: 250,000 mWo
Leistungsbereichkatalog: 001
DIN276-1_08: 392
DIN276_18: 392

**04.01.0130 Umwehrung Dachflächenfenster/Lichtkuppeln**
Freistehende Schutzumwehrung an Dachflächenfenstern / Lichtkuppeln auf Flachdach herstellen und nach Abschluss der Arbeiten zurückbauen. Einschließlich Freiräumen des Untergrundes, Aufnehmen und seitlichem Lagern des Kiesaufbaus, Herstellen einer geeigneten Aufstandsfläche, Schutz der Dachabdichtung durch geeignete Unterlagen

Dachflächenenster Maße ca. 1,00x1,00m
Menge: 16,000 m
DIN276-1_08: 397
DIN276_18: 397

**04.01.0140 Gebrauchsüberlassung Umwehrung**
Gebrauchsüberlassung Umwehrung der. v.g. Position
Umwehrung Dachflächenfenster
Menge: 160,000 mWo
DIN276-1_08: 397
DIN276_18: 397

**04.01.0150 Bauzaun vor Fassadengerüst**
Bauzaun, Höhe 2,00 m, mit Standfüßen auf befestigtem bzw. tragfähigem Untergrund, vor dem Fassadengerüst zur Absicherung des Gefahrenbereiches aufstellen, einschließlich aller Verbindungen, Ballastierung, erforderlicher Anpassungen und Unterhaltung während der Nutzungsdauer, nach Abschluss der Arbeiten abbauen und abfahren.
Menge: 25,000 m
DIN276-1_08: 397
DIN276_18: 397

**04.01.0160 Gebrauchsüberlassung für . v.g. Bauzaun**
Menge: 250,000 mWo
DIN276-1_08: 397
DIN276_18: 397

#### Abschnitt 04.02 III. BA-Dach 05-Dachsanierung

*Hinweis: Hinweis*
Ergänzende Technische Vorbemerkungen

Bei Abweichungen des Regelaufbaus entsprechend der Zulassungen der Gerüsthersteller ist eine Einzelstatik zu erstellen. In jedem Falle ist die Eignung des Gerüstes durch den Ersteller nachzuweisen.

Alle Bauteile sind allseitig entsprechend den Bestimmungen und den Vorschriften der Bauberufsgenossenschaft nach DIN einzurüsten. Die Gerüstunterhaltung umfasst alle erforderlichen Gerüstumbauten sowie die nach den Unfallverhütungsvorschriften erforderliche Sicherungshöhen für  alle an den Gebäuden erforderlichen Arbeiten des LV, sowie bauseitigen Fassadenarbeiten und Sonstiges. Das Gerüst muss auf die Belange der Erstellung von Rettungswegen und Sicherung sowie Dacharbeiten abgestimmt sein! Die Verankerung erfolgt am Gebäude.

*Hinweis: Hinweis – QNG-Anforderung*
Bei der Ausführung sämtlicher Leistungen sind die Anforderungen des QNG-Anforderungskatalog - Schadstoffliste, Anhangsdokument 3.1.3,  einzuhalten.

Das Anhangsdokument 3.1.3 ist Bestandteil der Ausschreibungsunterlagen und bei der Planung, Ausführung, Auswahl und Verarbeitung der verwendeten Materialien und Bauprodukte entsprechend zu erfüllen.

Die vollständige Einhaltung der darin enthaltenen Anforderungen ist durch den Auftragnehmer sicherzustellen und auf Verlangen durch geeignete Nachweise zu belegen.

*Hinweis: Hinweis Ebene Gerüstaufbau*
Das Gerüst soll auf der Ebene ca. +10,41 / 10,83m aufgebaut werden, ca. 11,50m über OK Pflaster,

**04.02.0010 Verankerungsprotokoll Gerüst**
*** Pauschalposition
STLB-Bau 2013-10 001
Verankerungsprotokoll für nachfolgend beschriebenes Gerüst, BGI/GUV-I 663.
Menge: 1,000 psch
Leistungsbereichkatalog: 001
DIN276-1_08: 392
DIN276_18: 392

**04.02.0020 Gerüsttreppenturm - Dachaufstieg Höhe: ca.12,00 m**
Auf- und Abbau Gerüsttreppenturm nach DIN EN 12811-1 "Arbeitsgerüste", als eigenständige, selbststehende Anlage, als Aufstieg zum Erreichen hochgelegener Arbeitsplätze einschl. Außen- und Innengeländer mit entsprechenden Halterungen nach den Erfordernissen der Bau-BG und den derzeit gültigen UVV

Hier: Für das Arbeits- und Schutzgerüst der Aussenfassade/Dacharbeiten

Aufbauhöhe ca. 12,00 m (11,00m ca. Attikahöhe)
Laufbreite: mind. 60cm.

Der Gerüstturm soll für alle Arbeiten an der Fassade und Flachdachbereich vorgehalten werden.
Menge: 1,000 St
DIN276-1_08: 392
DIN276_18: 392

**04.02.0030 Gebrauchsüberlassung, Gerüsttreppenturm Verlängerung**
Gebrauchsüberlassung, Gerüsttreppenturm
Menge: 10,000 Wo
DIN276-1_08: 392
DIN276_18: 392

**04.02.0040 Schutz der Dachabdichtung unter Gerüst**
Schutz der Dachabdichtung unter Gerüst

Das Gerüst soll auf der Ebene ca. +13,40m aufgebaut werden, bis ca. 17,50m über OK Pflaster,
Der Schutz der Flachdachabdichtung (mit Kiesschüttung) muss durch geeignete Maßnahmen, wie z.B. flächige Holzplatten mind ca. 1,25m Breite oder Bohlen sichergestellt werden.
Menge: 15,000 m2
DIN276-1_08: 392
DIN276_18: 392

**04.02.0045 Lastüberbrückung für Gerüstaufstellung auf Flachdach**
Lastüberbrückung für Gerüstaufstellung auf Flachdach

Lastüberbrückung zur Aufstellung des Gerüstes auf vorhandener 11 cm Stahlbetondecke, Spannrichtung zwischen Unterzügen, Unterzugsraster ca. 4,35 m.

Erforderliche tragfähige Überbrückungskonstruktion einschließlich Lastverteilung und Auflagerung auf der vorhandenen Stahlbetondecke liefern, herstellen, sodass die Gerüstlasten sicher in die tragenden Bauteile abgeleitet werden.

Einschließlich erforderlicher statischer Bemessung und Nachweise.
Menge: 35,000 m2
DIN276-1_08: 392
DIN276_18: 392

**04.02.0047 Gebrauchsüberlassung, Lastüberbrückung**
Menge: 350,000 m2Wo
DIN276-1_08: 392
DIN276_18: 392

**04.02.0050 Statische Berechnung Arbeitsgerüst**
*** EP-Aufgliederung gefordert
STLB-Bau 2026-04 001
Statische Berechnung DIN EN 12811-1 einschl. erforderlicher Ausführungszeichnungen für nachfolgend beschriebenes Arbeitsgerüst anfertigen.
Menge: 1,000 St
Leistungsbereichkatalog: 001
DIN276-1_08: 392
DIN276_18: 392

**04.02.0060 Modulgerüst**
Aufbauen längenorientiertes Modulgerüst als Standgerüst, Fassadengerüst DIN EN 12810-1, als Arbeitsgerüst DIN EN 12811-1, Lastklasse 3 (2 kN/m2), Breitenklasse SW09, Höhenklasse H 1, alle Gerüstlagen genutzt, verankern, Befestigung in der Tragkonstruktion aus Holz, Einrüstung für Putzarbeiten, an senkrechten Bauwerksflächen, außen, aufstellen auf Flachdächern, Höhe der obersten Gerüstlage 8 m, Standfläche waagerecht, über Lastverteiler belastbar.
Menge: 120,000 m2
Leistungsbereichkatalog: 001
DIN276-1_08: 392
DIN276_18: 392

**04.02.0070 Gebrauchsüberlassung Modulgerüst Standgerüst längenorientiert**
Gebrauchsüberlassung ohne vereinbarte Grundeinsatzzeit für v.g. Fassadengerüst DIN EN 12811-1, Standgerüst, längenorientiert, Fassadengerüst DIN EN 12810-1,
Menge: 1200,000 m2Wo
DIN276-1_08: 392
DIN276_18: 392

**04.02.0080 Abbauen Fassadengerüst**
*** EP-Aufgliederung gefordert
Abbauen längenorientiertes Standgerüst, Fassadengerüst DIN EN 12810-1, als Arbeitsgerüst DIN EN 12811-1, Lastklasse 4 (3 kN/m2), alle Gerüstlagen genutzt, an senkrechten Bauwerksflächen, außen, Höhe der obersten Gerüstlage 17 m.
Menge: 120,000 m2
Leistungsbereichkatalog: 001
DIN276-1_08: 392
DIN276_18: 392

**04.02.0090 Umwehrung des. v.g. Flächengerüstes allseitig**
Umwehrung des. v.g. Fassadengerüstes Beidseitig,
das v.g. Fassadengerüst soll auf Innen und Außenseite mit einer Umwehrung gesichert werden.

- Örtlichkeit zur Kalkulation ansehen!
- Schutzmaßnahmen für Bestand
- Transport über Treppenturm
- Befestigung in Zusammenhang mit dem v.g. Flächengerüst

Komplett liefern und montieren. Nach Abschluss aller Arbeiten ist auf Anweisung der Bauleitung das Gerüst abzubauen.
Menge: 64,000 m
DIN276-1_08: 392
DIN276_18: 392

**04.02.0100 Gebrauchsüberlassung Umwehrung des. v.g. Flächengerüstes allseitig**
Gebrauchsüberlassung Umwehrung des. v.g. Fassadengerüstes allseitig
Menge: 10,000 Wo
DIN276-1_08: 392
DIN276_18: 392

**04.02.0110 Aufbauen Belagverbreiterung wandseitig B 0,66-1m**
STLB-Bau 2025-04 001
Aufbauen Belagverbreiterung wandseitig,
für Standgerüste, längenorientiert, Konsolbreite über 0,66 bis 1 m.
Menge: 24,000 m
Leistungsbereichkatalog: 001
DIN276-1_08: 392
DIN276_18: 392

**04.02.0120 Gebrauchsüberlassung Belagverbreiterung**
Gebrauchsüberlassung für
die. v.g. Belagverbreiterung wandseitig
Menge: 240,000 mWo
Leistungsbereichkatalog: 001
DIN276-1_08: 392
DIN276_18: 392

**04.02.0130 Aufbauen Schutzeinrichtung für Schadstoffsanierung**
Schutzeinrichtungen an Standgerüst, für
obersten Gerüstlage auf der Außenseite und über dem Gerüstrahmen zur Durchführung der Schadstoffsanierung herstellen, vorhalten und zurückbauen. Ausführung als staubdichte, witterungsbeständige Abdeckung einschließlich Befestigungsmittel, erforderlicher Überlappungen und dichter Anschlüsse.

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Menge: 10,000 m
Leistungsbereichkatalog: 001
DIN276-1_08: 392
DIN276_18: 392

**04.02.0140 Gebrauchsüberlassung Schutzeinrichtung**
Gebrauchsüberlassung für . v.g. Schutzeinrichtungen an Standgerüst, für Schadstoffsanierung der Obersten Lage.
Menge: 100,000 mWo
Leistungsbereichkatalog: 001
DIN276-1_08: 392
DIN276_18: 392

### Bereich 05 Gerüstarbeiten IV. BA

#### Abschnitt 05.01 IV.BA-Dach 03a-Dachsanierung

*Hinweis: Hinweis*
Ergänzende Technische Vorbemerkungen

Bei Abweichungen des Regelaufbaus entsprechend der Zulassungen der Gerüsthersteller ist eine Einzelstatik zu erstellen. In jedem Falle ist die Eignung des Gerüstes durch den Ersteller nachzuweisen.

Alle Bauteile sind allseitig entsprechend den Bestimmungen und den Vorschriften der Bauberufsgenossenschaft nach DIN einzurüsten. Die Gerüstunterhaltung umfasst alle erforderlichen Gerüstumbauten sowie die nach den Unfallverhütungsvorschriften erforderliche Sicherungshöhen für  alle an den Gebäuden erforderlichen Arbeiten des LV, sowie bauseitigen Fassadenarbeiten und Sonstiges. Das Gerüst muss auf die Belange der Erstellung von Rettungswegen und Sicherung sowie Dacharbeiten abgestimmt sein! Die Verankerung erfolgt am Gebäude.

*Hinweis: Hinweis – QNG-Anforderung*
Bei der Ausführung sämtlicher Leistungen sind die Anforderungen des QNG-Anforderungskatalog - Schadstoffliste, Anhangsdokument 3.1.3,  einzuhalten.

Das Anhangsdokument 3.1.3 ist Bestandteil der Ausschreibungsunterlagen und bei der Planung, Ausführung, Auswahl und Verarbeitung der verwendeten Materialien und Bauprodukte entsprechend zu erfüllen.

Die vollständige Einhaltung der darin enthaltenen Anforderungen ist durch den Auftragnehmer sicherzustellen und auf Verlangen durch geeignete Nachweise zu belegen.

*Hinweis: Hinweis Ebene Gerüstaufbau*
Das Gerüst soll auf der Ebene ca. +10,00m aufgebaut werden, ca. 11,50m über OK Pflaster,

**05.01.0010 Verankerungsprotokoll Gerüst**
*** Pauschalposition
STLB-Bau 2013-10 001
Verankerungsprotokoll für nachfolgend beschriebenes Gerüst, BGI/GUV-I 663.
Menge: 1,000 psch
Leistungsbereichkatalog: 001
DIN276-1_08: 392
DIN276_18: 392

**05.01.0020 Schutz der Dachabdichtung unter Gerüst**
Schutz der Dachabdichtung unter Gerüst

Das Gerüst soll auf der Ebene ca. +13,40m aufgebaut werden, bis ca. 17,50m über OK Pflaster,
Der Schutz der Flachdachabdichtung (mit Kiesschüttung) muss durch geeignete Maßnahmen, wie z.B. flächige Holzplatten mind ca. 1,25m Breite oder Bohlen sichergestellt werden.
Menge: 5,500 m2
DIN276-1_08: 392
DIN276_18: 392

**05.01.0030 Statische Berechnung Arbeitsgerüst**
*** EP-Aufgliederung gefordert
STLB-Bau 2026-04 001
Statische Berechnung DIN EN 12811-1 einschl. erforderlicher Ausführungszeichnungen für nachfolgend beschriebenes Arbeitsgerüst anfertigen.
Menge: 1,000 St
Leistungsbereichkatalog: 001
DIN276-1_08: 392
DIN276_18: 392

**05.01.0040 Fassadengerüst**
Aufbauen längenorientiertes Standgerüst, Fassadengerüst DIN EN 12810-1, als Arbeitsgerüst DIN EN 12811-1, Lastklasse 4 (3 kN/m2), Breitenklasse SW09, Höhenabstand der Gerüstlagen 2 m, alle Gerüstlagen genutzt, verankern, Befestigung in der Tragkonstruktion aus Stahlbeton, an senkrechten Bauwerksflächen, außen, aufstellen auf Gelände, Höhe der obersten Gerüstlage 19 m, Standfläche waagerecht, über Lastverteiler belastbar.
Menge: 291,000 m2
Leistungsbereichkatalog: 001
DIN276-1_08: 392
DIN276_18: 392

**05.01.0050 Gebrauchsüberlassung Fassadengerüst Standgerüst längenorientiert**
Gebrauchsüberlassung ohne vereinbarte Grundeinsatzzeit für v.g. Fassadengerüst DIN EN 12811-1, Standgerüst, längenorientiert, Fassadengerüst DIN EN 12810-1,
Menge: 2030,000 m2Wo
DIN276-1_08: 392
DIN276_18: 392

**05.01.0060 Abbauen Fassadengerüst**
*** EP-Aufgliederung gefordert
Abbauen längenorientiertes Standgerüst, Fassadengerüst DIN EN 12810-1, als Arbeitsgerüst DIN EN 12811-1, Lastklasse 4 (3 kN/m2), alle Gerüstlagen genutzt, an senkrechten Bauwerksflächen, außen, Höhe der obersten Gerüstlage 19 m.
Menge: 291,000 m2
Leistungsbereichkatalog: 001
DIN276-1_08: 392
DIN276_18: 392

**05.01.0070 Umwehrung des. v.g. Fassadengerüstes allseitig**
Umwehrung des. v.g. Fassadengerüstes Beidseitig,
das v.g. Fassadengerüst soll auf Innen und Außenseite mit einer Umwehrung gesichert werden.

- Örtlichkeit zur Kalkulation ansehen!
- Schutzmaßnahmen für Bestand
- Transport über Treppenturm
- Befestigung in Zusammenhang mit dem v.g. Flächengerüst

Komplett liefern und montieren . Nach Abschluss aller Arbeiten ist auf Anweisung der Bauleitung das Gerüst abzubauen.
Menge: 321,500 m
DIN276-1_08: 392
DIN276_18: 392

**05.01.0080 Gebrauchsüberlassung Umwehrung des. v.g. Flächengerüstes allseitig**
Gebrauchsüberlassung Umwehrung des. v.g. Fassadengerüstes allseitig
Menge: 10,000 Wo
DIN276-1_08: 392
DIN276_18: 392

**05.01.0090 Aufbauen Belagverbreiterung wandseitig B 0,66-1m**
STLB-Bau 2025-04 001
Aufbauen Belagverbreiterung wandseitig,
für Standgerüste, längenorientiert, Konsolbreite über 0,66 bis 1 m.
Menge: 40,000 m
Leistungsbereichkatalog: 001
DIN276-1_08: 392
DIN276_18: 392

**05.01.0100 Gebrauchsüberlassung Belagverbreiterung**
Gebrauchsüberlassung für
die. v.g. Belagverbreiterung wandseitig
Menge: 420,000 mWo
Leistungsbereichkatalog: 001
DIN276-1_08: 392
DIN276_18: 392

**05.01.0110 Aufbauen Schutzeinrichtung für Schadstoffsanierung**
Schutzeinrichtungen an Standgerüst, für
obersten Gerüstlage auf der Außenseite und über dem Gerüstrahmen zur Durchführung der Schadstoffsanierung herstellen, vorhalten und zurückbauen. Ausführung als staubdichte, witterungsbeständige Abdeckung einschließlich Befestigungsmittel, erforderlicher Überlappungen und dichter Anschlüsse.

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Menge: 25,000 m
Leistungsbereichkatalog: 001
DIN276-1_08: 392
DIN276_18: 392

**05.01.0120 Gebrauchsüberlassung für . v.g. Schutzkonstruktion**
Gebrauchsüberlassung für . v.g. Schutzeinrichtungen an Standgerüst, für Dachfanggerüst DIN 4420-1, Schutzwand aus Netzen
Menge: 250,000 StWo
DIN276-1_08: 392
DIN276_18: 392

**05.01.0130 Umwehrung Dachflächenfenster/Lichtkuppeln**
Freistehende Schutzumwehrung an Dachflächenfenstern / Lichtkuppeln auf Flachdach herstellen und nach Abschluss der Arbeiten zurückbauen. Einschließlich Freiräumen des Untergrundes, Aufnehmen und seitlichem Lagern des Kiesaufbaus, Herstellen einer geeigneten Aufstandsfläche, Schutz der Dachabdichtung durch geeignete Unterlagen

Dachflächenenster Maße ca. 1,00x1,00m
Menge: 16,000 m
DIN276-1_08: 397
DIN276_18: 397

**05.01.0140 Gebrauchsüberlassung Umwehrung**
Gebrauchsüberlassung Umwehrung der. v.g. Position
Umwehrung Dachflächenfenster
Menge: 160,000 mWo
DIN276-1_08: 397
DIN276_18: 397

#### Abschnitt 05.02 IV. BA-Dach 04-Dachsanierung

*Hinweis: Hinweis*
Ergänzende Technische Vorbemerkungen

Bei Abweichungen des Regelaufbaus entsprechend der Zulassungen der Gerüsthersteller ist eine Einzelstatik zu erstellen. In jedem Falle ist die Eignung des Gerüstes durch den Ersteller nachzuweisen.

Alle Bauteile sind allseitig entsprechend den Bestimmungen und den Vorschriften der Bauberufsgenossenschaft nach DIN einzurüsten. Die Gerüstunterhaltung umfasst alle erforderlichen Gerüstumbauten sowie die nach den Unfallverhütungsvorschriften erforderliche Sicherungshöhen für  alle an den Gebäuden erforderlichen Arbeiten des LV, sowie bauseitigen Fassadenarbeiten und Sonstiges. Das Gerüst muss auf die Belange der Erstellung von Rettungswegen und Sicherung sowie Dacharbeiten abgestimmt sein! Die Verankerung erfolgt am Gebäude.

*Hinweis: Hinweis – QNG-Anforderung*
Bei der Ausführung sämtlicher Leistungen sind die Anforderungen des QNG-Anforderungskatalog - Schadstoffliste, Anhangsdokument 3.1.3,  einzuhalten.

Das Anhangsdokument 3.1.3 ist Bestandteil der Ausschreibungsunterlagen und bei der Planung, Ausführung, Auswahl und Verarbeitung der verwendeten Materialien und Bauprodukte entsprechend zu erfüllen.

Die vollständige Einhaltung der darin enthaltenen Anforderungen ist durch den Auftragnehmer sicherzustellen und auf Verlangen durch geeignete Nachweise zu belegen.

*Hinweis: Hinweis Ebene Gerüstaufbau*
Das Gerüst soll auf der Ebene ca. +10,41 / 10,83m aufgebaut werden, ca. 11,50m über OK Pflaster,

**05.02.0010 Verankerungsprotokoll Gerüst**
*** Pauschalposition
STLB-Bau 2013-10 001
Verankerungsprotokoll für nachfolgend beschriebenes Gerüst, BGI/GUV-I 663.
Menge: 1,000 psch
Leistungsbereichkatalog: 001
DIN276-1_08: 392
DIN276_18: 392

**05.02.0020 Gerüsttreppenturm - Dachaufstieg Höhe: ca.16,00 m**
Auf- und Abbau Gerüsttreppenturm nach DIN EN 12811-1 "Arbeitsgerüste", als eigenständige, selbststehende Anlage, als Aufstieg zum Erreichen hochgelegener Arbeitsplätze einschl. Außen- und Innengeländer mit entsprechenden Halterungen nach den Erfordernissen der Bau-BG und den derzeit gültigen UVV

Hier: Für das Arbeits- und Schutzgerüst der Aussenfassade/Dacharbeiten

Aufbauhöhe ca. 17,00 m (16,00m ca. Attikahöhe)
Laufbreite: mind. 60cm.

Der Gerüstturm soll für alle Arbeiten an der Fassade und Flachdachbereich vorgehalten werden.
Menge: 1,000 St
DIN276-1_08: 392
DIN276_18: 392

**05.02.0030 Gebrauchsüberlassung, Gerüsttreppenturm Verlängerung**
Gebrauchsüberlassung, Gerüsttreppenturm
Menge: 18,000 Wo
DIN276-1_08: 392
DIN276_18: 392

**05.02.0040 Zutrittsschutz für Gerüsttreppenturm**
Zutrittsschutz für Gerüsttreppenturm
  auf EG Ebene mit Bautür
Menge: 1,000 St
DIN276-1_08: 392
DIN276_18: 392

**05.02.0050 Gebrauchsüberlassung, Zutrittsschutz**
Gebrauchsüberlassung für . v.g. Schutzeinrichtungen
Menge: 18,000 Wo
DIN276-1_08: 392
DIN276_18: 392

**05.02.0060 Statische Berechnung Arbeitsgerüst**
*** EP-Aufgliederung gefordert
STLB-Bau 2026-04 001
Statische Berechnung DIN EN 12811-1 einschl. erforderlicher Ausführungszeichnungen für nachfolgend beschriebenes Arbeitsgerüst anfertigen.
Menge: 1,000 St
Leistungsbereichkatalog: 001
DIN276-1_08: 392
DIN276_18: 392

**05.02.0070 Fassadengerüst**
Aufbauen längenorientiertes Standgerüst, Fassadengerüst DIN EN 12810-1, als Arbeitsgerüst DIN EN 12811-1, Lastklasse 4 (3 kN/m2), Breitenklasse SW09, Höhenabstand der Gerüstlagen 2 m, alle Gerüstlagen genutzt, verankern, Befestigung in der Tragkonstruktion aus Stahlbeton, an senkrechten Bauwerksflächen, außen, aufstellen auf Gelände, Höhe der obersten Gerüstlage 19 m, Standfläche waagerecht, über Lastverteiler belastbar.
Menge: 660,000 m2
Leistungsbereichkatalog: 001
DIN276-1_08: 392
DIN276_18: 392

**05.02.0080 Gebrauchsüberlassung Fassadengerüst Standgerüst längenorientiert**
Gebrauchsüberlassung ohne vereinbarte Grundeinsatzzeit für v.g. Fassadengerüst DIN EN 12811-1, Standgerüst, längenorientiert, Fassadengerüst DIN EN 12810-1,
Menge: 11880,000 m2Wo
DIN276-1_08: 392
DIN276_18: 392

**05.02.0090 Abbauen Fassadengerüst**
*** EP-Aufgliederung gefordert
Abbauen längenorientiertes Standgerüst, Fassadengerüst DIN EN 12810-1, als Arbeitsgerüst DIN EN 12811-1, Lastklasse 4 (3 kN/m2), alle Gerüstlagen genutzt, an senkrechten Bauwerksflächen, außen, Höhe der obersten Gerüstlage 19 m.
Menge: 660,000 m2
Leistungsbereichkatalog: 001
DIN276-1_08: 392
DIN276_18: 392

**05.02.0100 Umwehrung des. v.g. Flächengerüstes allseitig**
Umwehrung des. v.g. Fassadengerüstes Beidseitig,
das v.g. Fassadengerüst soll auf Innen und Außenseite mit einer Umwehrung gesichert werden.

- Örtlichkeit zur Kalkulation ansehen!
- Schutzmaßnahmen für Bestand
- Transport über Treppenturm
- Befestigung in Zusammenhang mit dem v.g. Flächengerüst

Komplett liefern und montieren. Nach Abschluss aller Arbeiten ist auf Anweisung der Bauleitung das Gerüst abzubauen.
Menge: 720,000 m
DIN276-1_08: 392
DIN276_18: 392

**05.02.0110 Gebrauchsüberlassung Umwehrung des. v.g. Flächengerüstes allseitig**
Gebrauchsüberlassung Umwehrung des. v.g. Fassadengerüstes allseitig
Menge: 18,000 Wo
DIN276-1_08: 392
DIN276_18: 392

**05.02.0120 Aufbauen Belagverbreiterung wandseitig B 0,66-1m**
STLB-Bau 2025-04 001
Aufbauen Belagverbreiterung wandseitig,
für Standgerüste, längenorientiert, Konsolbreite über 0,66 bis 1 m.
Menge: 336,000 m
Leistungsbereichkatalog: 001
DIN276-1_08: 392
DIN276_18: 392

**05.02.0130 Gebrauchsüberlassung Belagverbreiterung**
Gebrauchsüberlassung für
die. v.g. Belagverbreiterung wandseitig
Menge: 6048,000 mWo
Leistungsbereichkatalog: 001
DIN276-1_08: 392
DIN276_18: 392

**05.02.0140 Aufbauen Schutzeinrichtung für Schadstoffsanierung**
Schutzeinrichtungen an Standgerüst, für
obersten Gerüstlage auf der Außenseite und über dem Gerüstrahmen zur Durchführung der Schadstoffsanierung herstellen, vorhalten und zurückbauen. Ausführung als staubdichte, witterungsbeständige Abdeckung einschließlich Befestigungsmittel, erforderlicher Überlappungen und dichter Anschlüsse.

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Menge: 45,000 m
Leistungsbereichkatalog: 001
DIN276-1_08: 392
DIN276_18: 392

**05.02.0150 Gebrauchsüberlassung Schutzeinrichtung**
Gebrauchsüberlassung für . v.g. Schutzeinrichtungen an Standgerüst, für Schadstoffsanierung der Obersten Lage.
Menge: 810,000 mWo
Leistungsbereichkatalog: 001
DIN276-1_08: 392
DIN276_18: 392

**05.02.0160 Umwehrung Dachflächenfenster/Lichtkuppeln**
Freistehende Schutzumwehrung an Dachflächenfenstern / Lichtkuppeln auf Flachdach herstellen und nach Abschluss der Arbeiten zurückbauen. Einschließlich Freiräumen des Untergrundes, Aufnehmen und seitlichem Lagern des Kiesaufbaus, Herstellen einer geeigneten Aufstandsfläche, Schutz der Dachabdichtung durch geeignete Unterlagen

Dachflächenenster Maße ca. 1,20x1,20m
Menge: 38,400 m
DIN276-1_08: 397
DIN276_18: 397

**05.02.0170 Gebrauchsüberlassung Umwehrung**
Gebrauchsüberlassung Umwehrung der. v.g. Position
Umwehrung Dachflächenfenster
Menge: 691,200 mWo
DIN276-1_08: 397
DIN276_18: 397

**05.02.0180 Überbrückungs- und Schutzkonstruktio für Notausgänge**
Überbrückungs- und Schutzkonstruktion im Bereich von Notausgängen an einem Fassadengerüst herstellen, vorhalten und nach Beendigung der Gerüstarbeiten zurückbauen.
Menge: 3,000 St
DIN276-1_08: 392
DIN276_18: 392

**05.02.0190 Gebrauchsüberlassung für . v.g. Schutzkonstruktion**
Gebrauchsüberlassung für . v.g. Schutzeinrichtungen an Standgerüst, für Dachfanggerüst DIN 4420-1, Schutzwand aus Netzen
Menge: 54,000 StWo
DIN276-1_08: 392
DIN276_18: 392

**05.02.0200 Arbeits- und Entladeplattform mit Dachzugang**
Arbeits- und Entladeplattform am Bauaufzug, einschließlich erforderlicher Gerüstkonstruktion, Beläge, Aussteifungen, Verankerungen und Absturzsicherungen, herstellen und vorhalten.

Einschließlich sicherem Übergang zum Flachdach und Gerüsttreppenlauf, nutzbare Breite mindestens 1,00 m, einschließlich Handlauf, Zwischenholm und Bordbrett.

Plattform für die Aufnahme und Übergabe von Personen und Material aus dem Bauaufzug, einschließlich sämtlicher erforderlicher Nebenleistungen.

Plattformfläche: ca. 3,5–6,0 m²
Höhe: ca. 17,00 m
Menge: 1,000 St
DIN276-1_08: 392
DIN276_18: 392

**05.02.0210 Gebrauchsüberlassung der Arbeits- und Entladeplattform**
Arbeits- und Entladeplattform einschließlich Übergang zum Flachdach und Gerüsttreppenlauf gemäß Vorposition zur Gebrauchsüberlassung vorhalten.
Menge: 18,000 Wo
DIN276-1_08: 392
DIN276_18: 392

**05.02.0220 Bauzaun vor Fassadengerüst**
Bauzaun, Höhe 2,00 m, mit Standfüßen auf befestigtem bzw. tragfähigem Untergrund, vor dem Fassadengerüst zur Absicherung des Gefahrenbereiches aufstellen, einschließlich aller Verbindungen, Ballastierung, erforderlicher Anpassungen und Unterhaltung während der Nutzungsdauer, nach Abschluss der Arbeiten abbauen und abfahren.
Menge: 80,000 m
DIN276-1_08: 397
DIN276_18: 397

**05.02.0230 Gebrauchsüberlassung für . v.g. Bauzaun**
Menge: 1120,000 mWo
DIN276-1_08: 397
DIN276_18: 397

**05.02.0231 Bauaufzug fürt Personen- und Materialbeförderung**
Bauaufzug als Zahnstangenaufzug am Fassadengerüst im Bereich des Gerüsttreppenturms liefern, montieren, betriebsbereit vorhalten, betreiben und nach Beendigung der Gerüstarbeiten demontieren. Geeignet zur Beförderung von Personen und Material. Einschließlich Mastanlage, Verankerungen, Haltestellenzugängen, Schachtabsicherungen, erforderlicher Anschlüsse, Prüfungen, Wartung, Bedienungsanleitung sowie aller Befestigungs- und Nebenleistungen. Ausführung nach den geltenden Vorschriften und Herstellervorgaben.

Plattformgröße ca. 3,5-6,0m²
Aufbauhöhe ca. 17,00 m (16,00m ca. Attikahöhe)
Tragkraft bis 2000Kg

Der Aufzug soll für alle Arbeiten an der Fassade und Flachdachbereich vorgehalten werden.
Menge: 1,000 St
DIN276-1_08: 392
DIN276_18: 392

**05.02.0232 Gebrauchsüberlassung Bauaufzug**
Gebrauchsüberlassung für . v.g. Bauaufzug an Standgerüst, für Anlieferung und Beförderung von Personen und Material auf der Dachebene
Menge: 18,000 Wo
Leistungsbereichkatalog: 001
DIN276-1_08: 392
DIN276_18: 392

**05.02.0240 Einweisung zur bedienung des Bauaufzuges**
Menge: 1,000 St
DIN276-1_08: 397
DIN276_18: 397

### Bereich 06 Schutzdach

#### Abschnitt 06.01 Roonstrasse, Bereich Brüstungsmauerwerk

**06.01.0010 Aufbauen / Abbau Pultdach-Konstruktion Leichtmetall Spannweite 5-10m**
Wetterschutzdach, Aufbauen / Abbau Witterungsschutz-Dachkonstruktion als Pultdach, aus Leichtmetall, Abdeckung mit Plane, Spannweite über 5 bis 10 m, Schneelast 0,75 kN/m2, darunterliegender Raum unbeheizt, Dachneigung über 5 bis 10 Grad, nutzbarer Abstand über horizontalen Flächen 2 -2,50 m, nicht begehbar, mit Verbindung zum Aufstieg, einschl. Absturzsicherung, Auflager Traggerüst DIN EN 12812.
Menge: 90,000 m2
Leistungsbereichkatalog: 001
DIN276-1_08: 397
DIN276_18: 397

**06.01.0020 Auflager Traggerüst DIN EN 12812. zus. Lastannahme / Verankerung**
Auflager Traggerüst DIN EN 12812. zus. Lastannahme / Verankerung
hier zusätzlich notwendige Arbeiten zum Fassadengerüst zur Aufnahme der Lasten aus dem beschriebenen Wetterschutzdach einschl. der dazugehörigen stat. Berechnung.
Menge: 60,000 m
DIN276-1_08: 397
DIN276_18: 397

**06.01.0030 Gebrauchsüberlassung Wetterschutzdach**
Menge: 1620,000 m2Wo
DIN276-1_08: 397
DIN276_18: 397

**06.01.0040 Montageöffnung Wetterschutzdach**
Montageöffnung in Wetterschutzdach aus Planen, herstellen, vorhalten, Rückbau,
Abdeckung aus Plane, UK Leichtmetall
für Einbringeöffnung Material aus Rückbau Putz usw.
Größe  ca. 3,00 x 3,00 m
Menge: 4,000 St
Leistungsbereichkatalog: 001
DIN276-1_08: 397
DIN276_18: 397

**06.01.0050 Versetzen Wetterschutzdach**
Versetzen des Schutzdaches für nacheinander folgende Bauabschnitte inkl. des  Auf-und Abbaus der erforderlichen Konstruktion zum versetzen der Dachfläche.
Menge: 4,000 St
DIN276-1_08: 397
DIN276_18: 397

### Bereich 07 Tagelohnarbeiten

#### Abschnitt 07.01 Tagelohnarbeiten

*Hinweis: Hinweis Tagelohnarbeiten*
Tagelohnarbeiten

Es werden nur Tagelohnarbeiten vergütet, die vom Auftraggeber ausdrücklich angeordnet worden sind.  Den Umfang der Arbeiten bestimmt der Auftraggeber oder die Bauleitung im Auftrag des Auftraggebers. Die Zeit ihrer Ausführung, die Zahl und Zusammensetzung der eingesetzten Arbeitskräfte und die Art der Geräte bestimmt der Auftraggeber in Abstimmung mit dem Auftragnehmer. Die Tagelohnzettel sind arbeitstäglich vorzulegen bzw. der Bauleitung täglich zu übermitteln.

Der Verrechnungssatz für Baugeräte gilt für das zum Zeitpunkt des Abrufes einsatzbereit auf der Baustelle befindliche Baugerät.

**07.01.0010 Baufacharbeiter**
Stundenlohnarbeiten durch hier: Baufacharbeiter/-in

auf Anordnung des AG ausführen, der Verrechnungssatz für die jeweilige Arbeitskraft umfasst sämtliche Aufwendungen wie Lohn- und Gehaltskosten, Lohn- und Gehaltsnebenkosten, Zuschläge, lohngebundene und lohnabhängige Kosten, sonstige Sozialkosten, Gemeinkosten, Wagnis und Gewinn.
Menge: 50,000 Std
DIN276-1_08: 397
DIN276_18: 397
